# Cable sensor térmico digital 88º, recubrimiento PVC, 1000m, referencia AD88-1000 de Carrier

- Propiedad del archivo: CONSTRUNARIO
- Formato: FIEBDC-3/2012
- Programa: Construnario Versión 3.51
- Fecha de los precios: 12/04/2023
- Divisa: EUR

**AD881000** u Cable sensor térmico digital 88º, recubrimiento PVC, 1000m, referencia AD88-1000 de Carrier
Precio: 7048.78
Cable sensor térmico digital 88º. Bobina de 1.000 m. Recubrimiento PVC. Para interiores.
