# Cable sensor térmico digital 88º, recubrimiento polipropileno, 500m, referencia AD88P-0500 de Carrier

- Propiedad del archivo: CONSTRUNARIO
- Formato: FIEBDC-3/2012
- Programa: Construnario Versión 3.51
- Fecha de los precios: 12/04/2023
- Divisa: EUR

**AD88P0500** u Cable sensor térmico digital 88º, recubrimiento polipropileno, 500m, referencia AD88P-0500 de Carrier
Cable sensor térmico digital 88º. Bobina de 500 m. Recubrimiento Polipropileno. Mayor protección en ambientes cáusticos.
