# Unidad de control de doble zona de localización opcional para el cable térmico lineal digital, referencia ADLCU-2 de Carrier

- Propiedad del archivo: CONSTRUNARIO
- Formato: FIEBDC-3/2012
- Programa: Construnario Versión 3.51
- Fecha de los precios: 12/04/2023
- Divisa: EUR

**ADLCU2** u Unidad de control de doble zona de localización opcional para el cable térmico lineal digital, referencia ADLCU-2 de Carrier
Unidad de control, opcional, para cable sensor de la familia AD. Además de monitorizar el estado del cable, esta unidad de control permite identificar la distancia de cable que ha entrado en alarma.
