# Batería de 12Vcc 125 Ah AFT para sistema de megafonía y evacuación por voz PA/VA, referencia AKU-125-12AFT de Carrier

- Propiedad del archivo: CONSTRUNARIO
- Formato: FIEBDC-3/2012
- Programa: Construnario Versión 3.51
- Fecha de los precios: 12/04/2023
- Divisa: EUR

| Código | Ud | Descripción | Precio |
|---|---|---|---|
| AKU12512AFT | u | Batería de 12Vcc 125 Ah AFT para sistema de megafonía y evacuación por voz PA/VA, referencia AKU-125-12AFT de Carrier | 834.48 |
