# Sirena analógica de exterior alimentada de lazo serie 2000, roja, referencia AS2364 de Carrier

- Propiedad del archivo: CONSTRUNARIO
- Formato: FIEBDC-3/2012
- Programa: Construnario Versión 3.51
- Fecha de los precios: 12/04/2023
- Divisa: EUR

**AS2364** u Sirena analógica de exterior alimentada de lazo serie 2000, roja, referencia AS2364 de Carrier
Sirena analógica para conexión directa al lazo con protocolo 2000. IP65. Ocupa 1 dirección del lazo y se alimenta de él. Programable desde la central. Roja. Potencia acústica máxima: 97dB. Base alta para tubo vista. Dimensiones: 100x104mm. Certificados: CE y CPR (EN54 parte 3).
