# Sirena de incendios, intrínsecamente segura, multi-tono y montaje en superficie. 24Vcc, roja, referencia AS372 de Carrier

- Propiedad del archivo: CONSTRUNARIO
- Formato: FIEBDC-3/2012
- Programa: Construnario Versión 3.51
- Fecha de los precios: 12/04/2023
- Divisa: EUR

**AS372** u Sirena de incendios, intrínsecamente segura, multi-tono y montaje en superficie. 24Vcc, roja, referencia AS372 de Carrier
Sirena de alarma intrínsecamente segura a 24Vcc / 25mA de color rojo. Potencia acústica máxima: 100dB. IP65. Dimensiones: 89x99mm. Certificados: CE y CPR (EN54 parte 3).
