# Sirena antideflagrante de alarma. 32 tonos a 24Vcc/250mA, roja, referencia AS374 de Carrier

- Propiedad del archivo: CONSTRUNARIO
- Formato: FIEBDC-3/2012
- Programa: Construnario Versión 3.51
- Fecha de los precios: 12/04/2023
- Divisa: EUR

**AS374** u Sirena antideflagrante de alarma. 32 tonos a 24Vcc/250mA, roja, referencia AS374 de Carrier
Precio: 1242.91
Sirena antideflagrante de alarma a 24Vcc / 250mA, color rojo. 32 tonos. Potencia acústica máxima de 117dB. IP67. Dimensiones: 181Øx262mm. Temperatura trabajo: -50ºC a 55ºC. Certificados: CE y CPR (EN54 parte 3).
