# Sirena con flash para montar en techo. Base de perfil bajo. Roja con lente roja, referencia ASC366 de Carrier

- Propiedad del archivo: CONSTRUNARIO
- Formato: FIEBDC-3/2012
- Programa: Construnario VersiĆ³n 3.51
- Fecha de los precios: 12/04/2023
- Divisa: EUR

| Código | Ud | Descripción |
|---|---|---|
| ASC366 | u | Sirena con flash para montar en techo. Base de perfil bajo. Roja con lente roja, referencia ASC366 de Carrier |
