# Sirena con flash para montar en techo. Base alta. Blanca con lente roja, referencia ASW2367W de Carrier

- Propiedad del archivo: CONSTRUNARIO
- Formato: FIEBDC-3/2012
- Programa: Construnario Versión 3.51
- Fecha de los precios: 12/04/2023
- Divisa: EUR

**ASW2367W** u Sirena con flash para montar en techo. Base alta. Blanca con lente roja, referencia ASW2367W de Carrier
Precio: 213.88
Sirena óptico-acústica analógica para exterior. Conexión directa al lazo para centrales con protocolo 2000. IP65. Ocupa una dirección del lazo y se alimenta de él. Programable desde la central. Montaje en pared. Multitono. Blanca. Potencia acústica máxima: 97dB. Base alta para tubo vista. Dimensiones: 100x104mm. Certificados: CE y CPR (EN54 partes 3 y 23).
