# Sirena con flash para montar en pared. Base de perfil bajo. Blanca con lente roja, referencia ASW366W de Carrier

- Propiedad del archivo: CONSTRUNARIO
- Formato: FIEBDC-3/2012
- Programa: Construnario Versión 3.51
- Fecha de los precios: 12/04/2023
- Divisa: EUR

**ASW366W** u Sirena con flash para montar en pared. Base de perfil bajo. Blanca con lente roja, referencia ASW366W de Carrier
Sirena de alarma de policarbonato a 24Vcc / 5.1-41mA para interior con montaje en pared, color blanco, con lámpara lanzadestellos de color rojo. 32 tonos. Potencia acústica: 85 a 97dB. IP21. Dimensiones: 100Øx100mm. Temperatura trabajo: -25ºC a 70ºC. Certificados: CE y CPR (EN54 partes 3 y 23).
