# Sirena con flash para montar en pared. Base alta. Roja con lente roja, referencia ASW367 de Carrier

- Propiedad del archivo: CONSTRUNARIO
- Formato: FIEBDC-3/2012
- Programa: Construnario Versión 3.51
- Fecha de los precios: 12/04/2023
- Divisa: EUR

**ASW367** u Sirena con flash para montar en pared. Base alta. Roja con lente roja, referencia ASW367 de Carrier
Precio: 150.91
Sirena de alarma de policarbonato a 24Vcc / 5.1-40mA para exterior con montaje en pared, color rojo, con lámpara lanzadestellos de color rojo. 32 tonos. Potencia acústica: 85 a 97dB. IP65. Base alta para tubo vista. Dimensiones: 97,5Øx117mm. Temperatura trabajo: -25ºC a 70ºC. Certificados: CE y CPR (EN54 partes 3 y 23).
