# Sirena con flash para montar en pared de exterior de alta potencia. IP66. Roja, referencia ASW377 de Carrier

- Propiedad del archivo: CONSTRUNARIO
- Formato: FIEBDC-3/2012
- Programa: Construnario Versión 3.51
- Fecha de los precios: 12/04/2023
- Divisa: EUR

**ASW377** u Sirena con flash para montar en pared de exterior de alta potencia. IP66. Roja, referencia ASW377 de Carrier
Sirena de alarma de policarbonato a 24Vcc / 10-50mA para exterior en pared, color rojo, con lámpara lanzadestellos. 64 tonos. Potencia acústica de 104 a 116 dB. IP66. Dimensiones: 166x189x149,5mm. Temperatura trabajo: -25ºC a 70ºC. Certificados: CE y CPR (EN54 parte 3 y 23).
