# Caja externa de baterías para su uso con la fuente de alimentación STX2410-E, incorpora cableado, referencia BATT-BOX-65 de Carrier

- Propiedad del archivo: CONSTRUNARIO
- Formato: FIEBDC-3/2012
- Programa: Construnario Versión 3.51
- Fecha de los precios: 12/04/2023
- Divisa: EUR

**BATTBOX65** u Caja externa de baterías para su uso con la fuente de alimentación STX2410-E, incorpora cableado, referencia BATT-BOX-65 de Carrier
Precio: 422.72
Caja externa de baterías para su uso con la fuente de alimentación STX2410-E, incorpora cableado. Admite baterías de hasta 65A. Dimensiones: 465 x 534 x 270 mm.Certificada según EN54-4.
