# Base con aislador Airtech serie 2000, referencia DB2016 de Carrier

- Propiedad del archivo: CONSTRUNARIO
- Formato: FIEBDC-3/2012
- Programa: Construnario Versión 3.51
- Fecha de los precios: 12/04/2023
- Divisa: EUR

**DB2016** u Base con aislador Airtech serie 2000, referencia DB2016 de Carrier
Precio: 16.76
Base de conexión para todos los detectores de la serie DP2000, con aislador corto circuito incorporado, no precisa direccionamiento, contactos de acero inoxidable, material ABS, color blanco.
