# Suplemento para tubo visto para las series DP700 y DT650, referencia DB806 de Carrier

- Propiedad del archivo: CONSTRUNARIO
- Formato: FIEBDC-3/2012
- Programa: Construnario Versión 3.51
- Fecha de los precios: 12/04/2023
- Divisa: EUR

**DB806** u Suplemento para tubo visto para las series DP700 y DT650, referencia DB806 de Carrier
Precio: 4.93
Suplemento para tubo visto para series 600, 700, 900 y 2000.
