# Detector convencional de temperatura intrínsecamente seguro, referencia DCD-1E-IS(WHT) de Carrier

- Propiedad del archivo: CONSTRUNARIO
- Formato: FIEBDC-3/2012
- Programa: Construnario Versión 3.51
- Fecha de los precios: 12/04/2023
- Divisa: EUR

**DCD1EISWHT** u Detector convencional de temperatura intrínsecamente seguro, referencia DCD-1E-IS(WHT) de Carrier
Detector convencional intrínsecamente seguro con rango de temperatura de funcionamiento EEX1A11CT5 (55C). Precisa zócalo YBN-R/4IS(WHT). Certificados DoP y CE.
