# Altavoz de techo AB 2x6W (diam24 cm), referencia DL-AB_06-200/T-EN54 de Carrier

- Propiedad del archivo: CONSTRUNARIO
- Formato: FIEBDC-3/2012
- Programa: Construnario VersiĆ³n 3.51
- Fecha de los precios: 12/04/2023
- Divisa: EUR

| Código | Ud | Descripción |
|---|---|---|
| DLAB_06200TEN54 | u | Altavoz de techo AB 2x6W (diam24 cm), referencia DL-AB_06-200/T-EN54 de Carrier |
