# Pulsador analógico de alarma para centrales analógicas de Aritech serie 2000, rojo, referencia DM2010 de Carrier

- Propiedad del archivo: CONSTRUNARIO
- Formato: FIEBDC-3/2012
- Programa: Construnario Versión 3.51
- Fecha de los precios: 12/04/2023
- Divisa: EUR

**DM2010** u Pulsador analógico de alarma para centrales analógicas de Aritech serie 2000, rojo, referencia DM2010 de Carrier
Precio: 63.37
Pulsador manual de alarma direccionable para centrales analógicas de Aritech, con led indicador de estado y llave de prueba, conexionado mediante terminales, posibilidades de montaje empotrado o superficie. Cristal y caja de montaje superficial incluido, material ABS, color rojo. IP24. Dimensiones: 89x93x27,5mm. Certificados: CE y CPR (EN54 parte 11).
