# Pulsador analógico de alarma para exteriores para centrales analógicas de Aritech serie 2000, rojo, referencia DM2010E de Carrier

- Propiedad del archivo: CONSTRUNARIO
- Formato: FIEBDC-3/2012
- Programa: Construnario Versión 3.51
- Fecha de los precios: 12/04/2023
- Divisa: EUR

**DM2010E** u Pulsador analógico de alarma para exteriores para centrales analógicas de Aritech serie 2000, rojo, referencia DM2010E de Carrier
Precio: 224.30
Pulsador manual de alarma direccionable de exterior para centrales analógicas de Aritech, con led indicador de estado y llave de prueba, conexionado mediante terminales para montaje en superficie. Cristal y caja de montaje superficial incluido, material ABS, color rojo. IP67. Dimensiones: 97,5x93x27,5mm. Certificados: CE y CPR (EN54 parte 11).
