# Pulsador manual de evacuación direccionable para centrales analógicas de Aritech

- Propiedad del archivo: CONSTRUNARIO
- Formato: FIEBDC-3/2012
- Programa: Construnario Versión 3.51
- Fecha de los precios: 12/04/2023
- Divisa: EUR

**DM2010G** u Pulsador manual de evacuación direccionable para centrales analógicas de Aritech
Pulsador manual de evacuación direccionable para centrales analógicas de Aritech, con led indicador de estado y llave de prueba, conexionado mediante terminales, posibilidades de montaje empotrado o superficie. Cristal y caja de montaje superficial incluido, material ABS, color verde. IP24. Dimensiones: 89x93x27,5mm.
