# Caja de montaje en superficie sin conectores, referencia DM788 de Carrier

- Propiedad del archivo: CONSTRUNARIO
- Formato: FIEBDC-3/2012
- Programa: Construnario Versión 3.51
- Fecha de los precios: 12/04/2023
- Divisa: EUR

**DM788** u Caja de montaje en superficie sin conectores, referencia DM788 de Carrier
Zócalo base para la conexión en montajes de superficie, sin terminales. Permite la entrada de 1 a 4 tubos de hasta 20mm, material ABS, color rojo.
