# Pulsador manual disparo de gas amarillo, 100 ohmios, (español, portugués e italiano), referencia DM861-4 de Carrier

- Propiedad del archivo: CONSTRUNARIO
- Formato: FIEBDC-3/2012
- Programa: Construnario Versión 3.51
- Fecha de los precios: 12/04/2023
- Divisa: EUR

**DM8614** u Pulsador manual disparo de gas amarillo, 100 ohmios, (español, portugués e italiano), referencia DM861-4 de Carrier
Pulsador de disparo de extinción amarillo, para montaje en superficie con llave de prueba. Carcasa de aluminio. Incluye resistencia en serie de 100 Ohm - 2W. IP43. Dimensiones: 125x125x34mm. Certificado: CPR (EN12094).
