# Pulsador de alarma de exterior, base superficie y elemento reseteable con resistencia de 100 ohms, rojo, referencia DMN700E100 de Carrier

- Propiedad del archivo: CONSTRUNARIO
- Formato: FIEBDC-3/2012
- Programa: Construnario VersiĆ³n 3.51
- Fecha de los precios: 12/04/2023
- Divisa: EUR

**DMN700E100** u Pulsador de alarma de exterior, base superficie y elemento reseteable con resistencia de 100 ohms, rojo, referencia DMN700E100 de Carrier
Pulsador manual de alarma de superficie, para montaje en exterior, IP67, con caja roja. Cristal DM715 y resistencia de 100 Ohm incluidos. Compatible con centrales 1X. Dimensiones: 98x94x70mm. Certificados: CE y CPR (EN54 parte 11).
