# Pulsador de alarma intrínsecamente seguro para exteriores, rojo, referencia DMN700E-IS de Carrier

- Propiedad del archivo: CONSTRUNARIO
- Formato: FIEBDC-3/2012
- Programa: Construnario Versión 3.51
- Fecha de los precios: 12/04/2023
- Divisa: EUR

**DMN700EIS** u Pulsador de alarma intrínsecamente seguro para exteriores, rojo, referencia DMN700E-IS de Carrier
Precio: 183.21
Pulsador manual de alarma intrínsecamente seguro con llave de prueba, cristal incluido (DM715), IP67, color rojo. Incorpora resistencia de 560 Ohm. Dimensiones: 98x94x70mm. Certificados: CE y CPR (EN54 parte 11).
