# Pulsador convencional rearmable de alarma, con llave de prueba, montaje de empotrado, rojo, referencia DMN700L de Carrier

- Propiedad del archivo: CONSTRUNARIO
- Formato: FIEBDC-3/2012
- Programa: Construnario Versión 3.51
- Fecha de los precios: 12/04/2023
- Divisa: EUR

**DMN700L** u Pulsador convencional rearmable de alarma, con llave de prueba, montaje de empotrado, rojo, referencia DMN700L de Carrier
Pulsador rearmable de alarma, con llave de prueba, montaje de empotrado, de color rojo. Incluye cristal DM715, base de montaje no incluida (DM788 o DM790), resistencia de 560 Ohm y LED indicador de alarma. Compatible con centrales 2X (a través de IU2055C). Dimensiones: 89x88x58mm. Certificados: CE y CPR (EN54 parte 11).
