# Pulsador convencional de alarma para montar en superficie, rojo, referencia DMN700R100-KITR de Carrier

- Propiedad del archivo: CONSTRUNARIO
- Formato: FIEBDC-3/2012
- Programa: Construnario Versión 3.51
- Fecha de los precios: 12/04/2023
- Divisa: EUR

**DMN700R100KITR** u Pulsador convencional de alarma para montar en superficie, rojo, referencia DMN700R100-KITR de Carrier
Pulsador rearmable de alarma, con llave de prueba, montaje de superficie, de color rojo. Incluye plástico rearmable DMN800, base de montaje en superficie DM788 y resistencia de 100 Ohm. Compatible con centrales 1X. Dimensiones: 89x88x58mm. Certificados: CE y CPR (EN54 parte 11).
