# Tapa basculante de plástico para pulsadores de alarma de la serie DMN700, referencia DMN782 de Carrier

- Propiedad del archivo: CONSTRUNARIO
- Formato: FIEBDC-3/2012
- Programa: Construnario Versión 3.51
- Fecha de los precios: 12/04/2023
- Divisa: EUR

**DMN782** u Tapa basculante de plástico para pulsadores de alarma de la serie DMN700, referencia DMN782 de Carrier
Precio: 4.15
Tapa basculante de protección de plástico para pulsadores analógicos KAL455 y DM2010 y pulsador convencional serie DMN700.
