# Elemento reseteable para los pulsadores KAL455, DMN700 y DM2010, referencia DMN800 de Carrier

- Propiedad del archivo: CONSTRUNARIO
- Formato: FIEBDC-3/2012
- Programa: Construnario Versión 3.51
- Fecha de los precios: 12/04/2023
- Divisa: EUR

**DMN800** u Elemento reseteable para los pulsadores KAL455, DMN700 y DM2010, referencia DMN800 de Carrier
Precio: 2.25
Sustituto de plástico para cristales, para pulsador analógico KAL455, pulsador analógico DM2010, y pulsador convencional serie DMN700, con las mismas inscripciones. Permite resetearlo después de su activación sin los problemas y cortes de sustituir el cristal.
