# Detector analógico óptico-térmico Airtech de la serie 2000 con salida de piloto remoto, referencia DP2061T de Carrier

- Propiedad del archivo: CONSTRUNARIO
- Formato: FIEBDC-3/2012
- Programa: Construnario Versión 3.51
- Fecha de los precios: 12/04/2023
- Divisa: EUR

**DP2061T** u Detector analógico óptico-térmico Airtech de la serie 2000 con salida de piloto remoto, referencia DP2061T de Carrier
Detector analógico óptico-térmico de la serie 2000 con salida de piloto remotoCabeza detector multicriterio (óptico de humos y temperatura) analógico algorítmico para centrales analógicas de Aritech, con microprocesador, doble led indicador con visión total y salida para piloto remoto, sistema anti hurto de la cabeza, micro rejilla de protección para ambientes sucios, compensación algorítmica de suciedad y contactos de acero inoxidable, material ABS color blanco. Completo autodiagnóstico. Precisa zócalo base DB200X, no incluido. Certificados: CE y CPR (EN54 parte 5 y 7).
