# Detector convencional termovelocimétrico 70ºC, referencia DT713-7 de Carrier

- Propiedad del archivo: CONSTRUNARIO
- Formato: FIEBDC-3/2012
- Programa: Construnario Versión 3.51
- Fecha de los precios: 12/04/2023
- Divisa: EUR

**DT7137** u Detector convencional termovelocimétrico 70ºC, referencia DT713-7 de Carrier
Detector de temperatura de clase A2 con un umbral fijo de temperatura de disparo de 70°C y con la funcionalidad de termovelocimétrico. Certificados: CE y CPR (EN54 parte 5).
