# Unidad de control con LCD (11 ranuras de control), referencia EST-CU-11LCD de Carrier

- Propiedad del archivo: CONSTRUNARIO
- Formato: FIEBDC-3/2012
- Programa: Construnario Versión 3.51
- Fecha de los precios: 12/04/2023
- Divisa: EUR

**ESTCU11LCD** u Unidad de control con LCD (11 ranuras de control), referencia EST-CU-11LCD de Carrier
Precio: 2981.08
Cumplimiento de EN54-16 Sistema basado en red que permite la configuración, el diagnóstico y la gestión a través de Ethernet Gestión de hasta 254 dispositivos en la red 11 ranuras disponibles para cualquier configuración de tarjetas de control de altavoces y tarjetas de entrada/salida de control Tarjeta de audio integrada con 4 entradas y 12 salidas de audio Hasta 12 mensajes reproducidos simultáneamente en diferentes zonas
