# Micrófono de zona referencia EST-DMS de Carrier

- Propiedad del archivo: CONSTRUNARIO
- Formato: FIEBDC-3/2012
- Programa: Construnario Versión 3.51
- Fecha de los precios: 12/04/2023
- Divisa: EUR

**ESTDMS** u Micrófono de zona referencia EST-DMS de Carrier
Micrófono de zona. Conexión monitorizada de la unidad al sistema. 9 teclas totalmente programables con la posibilidad de conectar hasta cinco extensiones de 20 teclas. 4 entradas de audio no simétricas, Conector jack estéreo (1/8"). Altavoz incorporado. Conectores para auriculares.
