# Micrófono (4 botones), referencia EST-M04 de Carrier

- Propiedad del archivo: CONSTRUNARIO
- Formato: FIEBDC-3/2012
- Programa: Construnario Versión 3.51
- Fecha de los precios: 12/04/2023
- Divisa: EUR

**ESTM04** u Micrófono (4 botones), referencia EST-M04 de Carrier
Precio: 270.18
Micrófono (4 botones). Construcción sólida. Botones de configuración de zona en el panel frontal con LED. Botón de encendido/apagado del micrófono con LED. Cuello de micrófono flexible. Control de volumen del micrófono en el panel trasero.
