# Proyector de sonido, 10W, 100V, referencia EST-P10P de Carrier. Colgante

- Propiedad del archivo: CONSTRUNARIO
- Formato: FIEBDC-3/2012
- Programa: Construnario Versión 3.51
- Fecha de los precios: 12/04/2023
- Divisa: EUR

**ESTP10P** u Proyector de sonido, 10W, 100V, referencia EST-P10P de Carrier. Colgante
Diseñado para lograr la característica direccional de la emisión de sonido Transformador de 10 W con múltiples derivaciones que garantizan una selección precisa de la potencia de salida Encerrado en una avanzada y funcional carcasa cilíndrica fabricada en ABS resistente y duradero Ideal para instalación en techo o pared Carcasa duradera con bloque cerámico y fusible térmico Alta calidad de sonido en la emisión de música y voz
