# Proyector de sonido, 20W, 100V, referencia EST-P20 de Carrier

- Propiedad del archivo: CONSTRUNARIO
- Formato: FIEBDC-3/2012
- Programa: Construnario Versión 3.51
- Fecha de los precios: 12/04/2023
- Divisa: EUR

**ESTP20** u Proyector de sonido, 20W, 100V, referencia EST-P20 de Carrier
Diseñado para lograr la característica direccional de la emisión de sonido Transformador de 20 W con múltiples derivaciones que garantizan una selección precisa de la potencia de salida Encerrado en una avanzada y funcional carcasa cilíndrica de aluminio extruido Ideal para instalación en techo o pared Envolvente ignífuga con bloque cerámico y fusible térmico Alta calidad de sonido en la emisión de música y voz
