# Amplificador de potencia Clase D, referencia EST-PA2650B de Carrier. 2x650 W

- Propiedad del archivo: CONSTRUNARIO
- Formato: FIEBDC-3/2012
- Programa: Construnario Versión 3.51
- Fecha de los precios: 12/04/2023
- Divisa: EUR

**ESTPA2650B** u Amplificador de potencia Clase D, referencia EST-PA2650B de Carrier. 2x650 W
Los indicadores del panel frontal incluyen: Suministro / Activo / Fallo 100/50 voltios disponibles a través de bloques de terminales en la parte trasera Los canales de salida se pueden vincular en 4 x 160 W conectando en cadena tomas de 50 V (entrada en paralelo) EST-PAXXXXB se combina con el administrador de suministro de energía EST-PSM48 (cargador y suministro de respaldo)
