# Altavoces de instalación rápida para montaje en techo (diámetro 17,5 cm), 6E, 100 referencia EST-S186C de Carrier

- Propiedad del archivo: CONSTRUNARIO
- Formato: FIEBDC-3/2012
- Programa: Construnario Versión 3.51
- Fecha de los precios: 12/04/2023
- Divisa: EUR

| Código | Ud | Descripción |
|---|---|---|
| ESTS186C | u | Altavoces de instalación rápida para montaje en techo (diámetro 17,5 cm), 6E, 100 referencia EST-S186C de Carrier |
