# Altavoces de instalación rápida montados en el techo, 6W, 100V, CAP, (diámetro 20 cm), referencia EST-S206BC_BL de Carrier. Negro

- Propiedad del archivo: CONSTRUNARIO
- Formato: FIEBDC-3/2012
- Programa: Construnario Versión 3.51
- Fecha de los precios: 12/04/2023
- Divisa: EUR

**ESTS206BC_BL** u Altavoces de instalación rápida montados en el techo, 6W, 100V, CAP, (diámetro 20 cm), referencia EST-S206BC_BL de Carrier. Negro
Cumplimiento de la norma EN 54-24 Certificado de conformidad: 1438-CPR-0605 Cumplimiento de la norma BS5839-8 (protección térmica) El más alto nivel de comprensión de la comunicación verbal Aspecto elegante Transformador de 6 W que permite una selección precisa de la potencia de salida del altavoz
