# Altavoz tipo trompeta, potencia: 10W, 100V, referencia EST-T1510 de Carrier

- Propiedad del archivo: CONSTRUNARIO
- Formato: FIEBDC-3/2012
- Programa: Construnario Versión 3.51
- Fecha de los precios: 12/04/2023
- Divisa: EUR

**ESTT1510** u Altavoz tipo trompeta, potencia: 10W, 100V, referencia EST-T1510 de Carrier
Precio: 98.58
Altavoces tipo trompeta. Potencia: 10W, 100V. Característica direccional de la emisión de sonido y la más alta comprensión de la comunicación verbal. Alta eficiencia: 103 dB/ 1 W. Todos los ambientes de trabajo - A, B y C. Instalación en paredes y techos. IP66
