# Unidad mini PA/VA integrada: 4xAB (8 líneas),sin baterías, referencia EST-VES-4002-LN de Carrier

- Propiedad del archivo: CONSTRUNARIO
- Formato: FIEBDC-3/2012
- Programa: Construnario Versión 3.51
- Fecha de los precios: 12/04/2023
- Divisa: EUR

**ESTVES4002LN** u Unidad mini PA/VA integrada: 4xAB (8 líneas),sin baterías, referencia EST-VES-4002-LN de Carrier
Unidad mini PA/VA integrada: 4xAB (8 líneas); amplificador 2x320W (incluido el amplificador de repuesto); 2xaudio; LCD, tarjeta de red de fibra, micrófono de bombero; cargador; sin baterías. Arquitectura de red independiente o TCP/IP. Montaje de pared independiente. Monitorización de altavoces de impedancia. Gestión remota. Se pueden conectar hasta 254 dispositivos en red.
