# Unidad midi PA/VA integrada: 8xAB (16 líneas), referencia EST-VES-8003-LNR de Carrier. 3x500W

- Propiedad del archivo: CONSTRUNARIO
- Formato: FIEBDC-3/2012
- Programa: Construnario Versión 3.51
- Fecha de los precios: 12/04/2023
- Divisa: EUR

**ESTVES8003LNR** u Unidad midi PA/VA integrada: 8xAB (16 líneas), referencia EST-VES-8003-LNR de Carrier. 3x500W
Unidad midi PA/VA integrada: 8xAB (16 líneas); amplificador 3x500W; 3xaudio; LCD, micrófono de bombero; cargador; Versión de montaje en bastidor
