# Rack 15U montado con VES-8003-LNR + VES-8003-R, referencia EST-VES-8003-LNRX2 de Carrier

- Propiedad del archivo: CONSTRUNARIO
- Formato: FIEBDC-3/2012
- Programa: Construnario Versión 3.51
- Fecha de los precios: 12/04/2023
- Divisa: EUR

**ESTVES8003LNRX2** u Rack 15U montado con VES-8003-LNR + VES-8003-R, referencia EST-VES-8003-LNRX2 de Carrier
Rack 15U montado con VES-8003-LNR + VES-8003-R; Unidad midi PA/VA integrada: 16xAB (32 líneas); amplificador 6x500W; 6xaudio; LCD, micrófono de bombero; cargador; sin pilas
