# Altavoz estético de pared, 6W, 100V, referencia EST-W6W de Carrier. Cobertura en madera

- Propiedad del archivo: CONSTRUNARIO
- Formato: FIEBDC-3/2012
- Programa: Construnario Versión 3.51
- Fecha de los precios: 12/04/2023
- Divisa: EUR

| Código | Ud | Descripción | Precio |
|---|---|---|---|
| ESTW6W | u | Altavoz estético de pared, 6W, 100V, referencia EST-W6W de Carrier. Cobertura en madera | 49.30 |
