# Tarjeta de control de 4 líneas de altavoces, referencia EST-xCtrLine-4 de Carrier

- Propiedad del archivo: CONSTRUNARIO
- Formato: FIEBDC-3/2012
- Programa: Construnario Versión 3.51
- Fecha de los precios: 12/04/2023
- Divisa: EUR

**ESTxCtrLine4** u Tarjeta de control de 4 líneas de altavoces, referencia EST-xCtrLine-4 de Carrier
Precio: 782.18
EST-xCTRLN-4 proporciona 4 salidas de línea de altavoces independientes (A, B). La tarjeta permite cambiar entre amplificadores principal y de repuesto. Línea Los métodos de medición se pueden realizar por: Impedancia, Bucle o Fin de Módulo de línea (EOL). El método de medición se selecciona desde la configuración del software. EST-xCTRLN-2 proporciona detección de fallas, apertura y fuga a tierra.
