# Tarjeta de 8 entradas lógicas (ranura de función), referencia EST-XLOGIN-8F de Carrier

- Propiedad del archivo: CONSTRUNARIO
- Formato: FIEBDC-3/2012
- Programa: Construnario Versión 3.51
- Fecha de los precios: 12/04/2023
- Divisa: EUR

**ESTXLOGIN8F** u Tarjeta de 8 entradas lógicas (ranura de función), referencia EST-XLOGIN-8F de Carrier
La tarjeta de entrada lógica para una función o ranura de control tiene 8 entradas de control que pueden recibir señales de otros sistemas para activar una reacción deseada del sistema EST ENT VES. Las entradas de una tarjeta ESTxLogIN-8c/f ofrecen dos modos de operación: modo de contacto (corto / contacto abierto) y modo monitor en el que además del modo contacto funcionamiento, cortocircuito y apertura de los cables conectados a la tarjeta son detectados.
