# Piloto intrínsecamente seguro a 24Vcc / 48mA. IP65, rojo con lente roja, referencia FA370 de Carrier

- Propiedad del archivo: CONSTRUNARIO
- Formato: FIEBDC-3/2012
- Programa: Construnario Versión 3.51
- Fecha de los precios: 12/04/2023
- Divisa: EUR

**FA370** u Piloto intrínsecamente seguro a 24Vcc / 48mA. IP65, rojo con lente roja, referencia FA370 de Carrier
Precio: 806.13
Piloto intrínsecamente seguro a 24Vcc / 48mA. Cristal rojo y base roja. IP65. Dimensiones: 89x85mm. Certificados: CE y CPR (EN54 parte 23).
