# Piloto convencional estroboscópico a 24Vcc para techo. IP65. Base alta para tubo vista. Rojo con lente roja, referencia FAC355 de Carrier

- Propiedad del archivo: CONSTRUNARIO
- Formato: FIEBDC-3/2012
- Programa: Construnario Versión 3.51
- Fecha de los precios: 12/04/2023
- Divisa: EUR

**FAC355** u Piloto convencional estroboscópico a 24Vcc para techo. IP65. Base alta para tubo vista. Rojo con lente roja, referencia FAC355 de Carrier
Piloto estroboscópico de alta resistencia a 24Vcc para exterior/interior en pared. Flash y base rojos. IP65. Base alta para tubo vista. Dimensiones 100Øx104mm. Temperatura trabajo: -25ºC a 70ºC. Certificados: CE y CPR (EN54 parte 23).
