# Piloto convencional estroboscópico a 24Vcc para pared. Rojo con lente rojo. IP21, referencia FAW350 de Carrier

- Propiedad del archivo: CONSTRUNARIO
- Formato: FIEBDC-3/2012
- Programa: Construnario Versión 3.51
- Fecha de los precios: 12/04/2023
- Divisa: EUR

**FAW350** u Piloto convencional estroboscópico a 24Vcc para pared. Rojo con lente rojo. IP21, referencia FAW350 de Carrier
Precio: 89.69
Piloto estroboscópico de alta resistencia a 24Vcc para interior en pared. Flash y base rojos. IP21. Dimensiones 100Øx81mm. Temperatura trabajo: -25ºC a 70ºC. Certificados: CE y CPR (EN54 parte 23).
