# Sirena óptica analógica vía radio para centrales analógicas de Aritech, referencia FC-173-002 de Carrier

- Propiedad del archivo: CONSTRUNARIO
- Formato: FIEBDC-3/2012
- Programa: Construnario Versión 3.51
- Fecha de los precios: 12/04/2023
- Divisa: EUR

**FC173002** u Sirena óptica analógica vía radio para centrales analógicas de Aritech, referencia FC-173-002 de Carrier
Precio: 136.40
Sirena óptica analógica vía radio para centrales analógicas de Aritech. IP54. Frecuencia seleccionable.alimentado con 3 pilas AA y 3 pilas C, puede proporcionar hasta 5 años de duración. Dimensiones con Color rojo. Rango de potencia acústica máxima: 99dB a 1m. Se base: 120x125mm. Certificados: CE y CPR (EN54 partes 3 y 23).
