# Pulsador manual de alarma analógico vía radio, centrales analógicas de Aritech, referencia FC-200-002 de Carrier

- Propiedad del archivo: CONSTRUNARIO
- Formato: FIEBDC-3/2012
- Programa: Construnario Versión 3.51
- Fecha de los precios: 12/04/2023
- Divisa: EUR

**FC200002** u Pulsador manual de alarma analógico vía radio, centrales analógicas de Aritech, referencia FC-200-002 de Carrier
Pulsador manual de alarma analógico vía radio con elemento reseteable para centrales analógicas de Aritech, con led indicador de estado y llave de prueba. Incluye base de superficie y pilas. Frecuencia 868Mhz. Conexionado mediante terminales. . Material ABS, color rojo. IP24. Dimensiones: 89x92x70mm. Certificados: CE y CPR (EN54 partes 11 y 25).
